# AUSSCHREIBEN.DE
Specification (GAEB 90, DA81)
Currency: _

## AUSSCHREIBEN.DE - Triflex English
Date: 06.04.22

### Lot 01 Triflex AWS - Waterproofing system under

*Note*
Triflex AWS
Waterproofing system under mastic asphalt (OS 10)

Construction project: '...'
Architect/client: '...'

Preliminary remarks:

Work is carried out using products from the Mindenbased company Triflex GmbH & Co. KG.

The offer is for the procurement and installation of
the Triflex AWS fleece-reinforced waterproofing system
under mastic asphalt as per VV TB, Part C, No. C 3.12
(OS 10). The system design has a general building
supervisory authority test certificate (abP) as per VV
TB, Part C, No. C 3.12 (OS 10).
The system design meets the requirements of class OS 10
as per DIN 18532, Part 6 and the respective valid
version of the DBV data sheet for multi-storey car
parks and underground car parks.
A test report is available on the positive testing of
the resistance of Triflex ProPark and Triflex ProDetail
to thermal stress due to mastic asphalt of approx. +250
°C.
Moreover, Triflex ProDetail is covered by a European
Technical Approval (ETA), issued by the German approval
body for non-regulated construction products and types
of construction, the Deutsches Institut für Bautechnik
(DIBt), and thus meets the requirements of the EU'?s
Construction Products Directive (CE mark) in accordance
with ETAG 005 in the highest usage categories.

Compliance with all applicable guidelines is taken into
account and required for the different recommended
system build-ups using Triflex products.

Before the contract is awarded, contractors must prove
that they have been trained in the application of
Triflex products. Otherwise, instruction by a trainer
shall be provided on-site.

The quantities contained herein shall be checked on the
building site.

Billing shall be based on measurements conducted
jointly by the contractor and client.

The waterproofing system must be applied so as to
prevent rainwater from penetrating the system structure
in the event that work is interrupted.

For disposal of rubble, the cartage and landfill costs
shall be included in the individual prices or itemised
separately.

Concerns about prior work performed by other
contractors shall be communicated to the client in
writing immediately, ideally before work begins.

It is recommended that the bidder view the work site
prior to submitting a tender.

If alterations or special work not included herein
become necessary after work has commenced, detailed
notification shall be given before going ahead with
such alterations or special work, and the work shall
subsequently be billed separately.

Unless explicitly stated otherwise, all work shall be
regarded as a comprehensive turnkey service, including
the supply of all required materials and ancillary
services.

The system build-up must be adapted by the expert
planner to meet the project-specific requirements.
Detailed tender texts must be created by the planner on
his or her own authority. There is no specific project
consultation associated with the issue of these draft
specifications. The preparation of drafts is a nonobligatory service provided by Triflex. Any legal
claims from this service are excluded.

The bases for the implementation of concrete repairs
which are relevant to stability, are the rules and
directives introduced in the German federal states as
Technical Building Regulations as per VV TB, Part A,
No. A 1.2.3.2 and VV TB, Part C, No. C 3.12.

The contract comprises the following components:
· Specifications
· System description, system drawings and
manufacturer'?s product information
· DIN 18202 Tolerances for building construction
· The rules and directives introduced in the German
federal states as Technical Building Regulations as per
VV TB, Part C, No. C 3.12.
· Building code regulations
· Accident prevention regulations
· German Construction Contract Procedures (VOB), Part B
in the versions valid at the time of conclusion of the
contract.

System and product characteristics:
· Full-surface fleece-reinforced waterproofing system
based entirely on PMMA resin (polymethyl methacrylate)
· Flexible in low temperatures
· Hydrolysis-resistant
· Full-surface adhesion and resistant to infiltration
from below
· Resistant to roots and rhizomes as per FLL
· Resistant to sparks and radiant heat (DIN 4102)
· Vapour-permeable and resistant to de-icing salt
· Alkali-resistant
· Butyl-free
· solvent-free
· The waterproofing systems within the system design
with Triflex ProDetail (junctions, details, joints) are
covered by European Technical Approvals (ETAs) issued
by the German approval body for non-regulated
construction products and types of construction, the
Deutsches Institut für Bautechnik (DIBt), and meet the
requirements of the EU'?s Construction Products
Directive (CE mark) in accordance with ETAG No. 005 in
the highest usage category.
· Test report on the resistance to thermal stress from
mastic asphalt applied hot at up to +250 °C

Last updated: 03/2022

*Note*
Performance features of Triflex AWS according to the
DAfStb repair guideline and the DBV data sheet for
multi-storey car parks and underground car parks,
January 2018 issue:

LineCharacteristicsTest methodRequirementTriflex
AWS1Pull-off strength ß?HZ of the waterproofing layer
in conjunction with primer and, if applicable, adhesive
primerTP-BEL-B, Part 3 (issue 1995)V sample properties:
Tnorm / Tmin: ß?HZ =? 1.3 N/mm² (oa) (range of
individual values =? 0.8 N/mm² (oa = on average))
Temperature effect Tstandard -> Tmin
V samples: =? 30 %
=? 1.3 N/mm² (oa) (range of individual values =? 0.8
N/mm² (oa = on average))
B sample stress effect Tstandard, Tmin =? 30 %, =? 1.3
N/mm² (oa)fulfilled2Pull-off resistance ß?HZ in the
overlap area of the waterproofing layer at Tstandard
Suitability for recoatingTP-BEL-B, Part 3 (issue
1995)fulfilled3Pull-off strength ß?HZ of the
waterproofing layer in conjunction with the protective
mastic asphalt layerTP-BEL-B, Part 3 (issue 1995)No
specification fulfilled4Crack bridging RTP-BEL-B, Part
3 (issue 1995)Dynamic: 0.3 mm
± 0.1 mm at -20 °C
Static 1.0 mm (A)
Cracks < 25 %
Detachment < 2d
Crack width in case of breakage < (determine
value)fulfilled5Shearing strength S for superstructures
with the protective mastic asphalt layerTP-BEL-B, Part
3 (issue 1995)V sample properties:
S =? 0.35 N/mm² (oa) (range of individual values =?
0.18 N/mm² (oa = on average))
B samples stress effect (A+TW):
No drop compared to V sample
No penetration by waternot required6Stability in case
of thermal stress for superstructures with the
protective mastic asphalt layer (need-based testing)TP-
BEL-B, Part 3
(Issue 1995)Shift =? 2 mmnot required7Abrasion
resistanceDIN EN ISO 5470-1Mass loss < 3000 mg
Friction wheel: H22/1000 cycles/load 1000 g
The requirements of DIN EN 13813 must also be met (see
section A 3.2).fulfilled8CO2 permeabilityDIN EN 1062-
6sd > 50 mfulfilled9Water vapour permeabilityDIN EN ISO
7783Class II 5 m =? sd =? 50 mfulfilled10Capillary
water absorption and water permeabilityDIN EN 1062-3w <
0.1 kg/(m² x h0.5)fulfilled11Bond strength according to
testing for temperature change tolerance.
For outdoor usages under the influence of de-icing
salts: Thunder shower exposure (temperature shock)
(10x) and thermal cycling with alternating
freezing/thawing with exposure to de-icing salt (50x)

DIN EN 13687-2

DIN EN 13687-1After thermal cycling

a) No cracks, bubbles, detachment
b) Pull-off trial =? 1.5 (1.0) N/mm²

fulfilled

fulfilled12Resistance to strong chemical attack
Class I: 3d without pressure
Test liquids: Groups 1, 3 and 10 according to DIN EN
13529DIN EN 1352924 hrs after removing the coating from
the test liquid, reduction of the hardness by less than
50 % when measuring after the indentation hardness test
according to Buchholz, EN ISO 2815, or Shore hardness,
EN ISO 868fulfilled13Dynamic crack-bridging
capabilities
After conditioning according to DIN EN 1062-11, 4.1 - 7
days at 70 °C for reactive resin systemsDIN EN 1062-7B
4.2 (-20 °C) and A 3 (20 °C) (according to DIN EN 1062-
7)fulfilled14ImpermeabilityDIN EN 14224:2010 and ETAGNo
water penetrationfulfilled15Impact strengthDIN EN ISO
6272-2Class I, =? 4 Nmfulfilled16Pull-off trialDIN EN
1542=? 1.5 (1.0) N/mm² fulfilled17Fire classification
after applicationDIN EN 13501-1N/Afulfilled18Grip /
slip resistanceDIN EN 13036-4 Class III: > 55 units
tested in wet condition (outside)fulfilled19Dynamic
crack-bridging capabilities on concrete for Triflex
ProDetail in the junction area and for Triflex ProPark
in the surface areaDIN EN 1062-7Maximum crack expansion
of 3 mm3 mm20Crack bridging RTP-BEL-B, Part 3 (issue
1995)Dynamic: 0.55 mm
at -20 °Cfulfilled
A = thermal ageing
TW = thermal cycling
V = reference sample not exposed to stress
B = stressed sample

#### Section 01.01 General

**01.01.0001 Building site preparation**
Unit: psch

**01.01.0002 Container**
Delivery, set-up, provision and off-site transportation
of a material and device container.
Unit: psch

**01.01.0003 Power supply**
Provision of power supply for alternating and threephase current, to be removed on completion of the
building project.
Unit: psch

**01.01.0004 Water supply**
Provision of water supply for the necessary cleaning
tasks, to be removed on completion of the building
project.
Unit: psch

**01.01.0005 Fence around building site**
Provision of fence for the entire period of the
building project, to be adapted as required by the
individual work stages.
Unit: psch

**01.01.0006 Re-routing of traffic**
Implementing measures to re-route traffic, such as road
signs, traffic light system etc., setting up any
necessary devices, adapting in accordance with progress
of the building project and removing on completion of
the building project.
Unit: psch

**01.01.0007 Activated carbon filter**
Supply, set-up, operation and removal of an activated
carbon filter of sufficient dimensions for cleaning the
exhaust air of odorous monomer pollution due to PMMA
emissions. The system must be checked regularly and the
activated carbon must also be replaced regularly.
Replacement of the activated carbon is remunerated
separately.

Type LAK-825-PE carbon air filter:
Activated carbon filter for removal of organic
compounds from an air flow.
· Diameter: 1,300 mm
· Filling quantity: 825 kg activated carbon
· Consumptiontric flow rate: max. 1,000 m³/hr.
· Type GUT-L40-2 activated carbon
· Hard coal based extruded activated carbon for removal
of organic compounds in an air flow.
· Stick diameter: 4 mm
· BET surface area: 950 m²/g
· Lodine value approx.: 900 mg/g
· Bulk density: approx. 500 +/- 30 kg/m³
· MBA 600-T radial fan
· Medium-pressure radial fan for simultaneous operation
of multiple activated carbon filters.
· Consumptiontric flow rate: max. 4,000 m³/hr. (Filter
operation)
· Power: 11 kW
· Sound pressure level: 90 dB
Commissioning time: '.........' months
Unit: psch

#### Section 01.02 Structure and substrate inspection

**01.02.0001 Cavities**
Checking for cavities by tapping the existing concrete
surfaces with a hammer or chain, and marking any areas
accordingly.
Unit: psch

**01.02.0002 Adhesive tensile strength**
Determining and recording the specified adhesive
tensile strength of the existing substrate using a
suitable gauge (e.g. a Freundl unit).
Number of measurements: '.........'
Unit: psch

**01.02.0003 Compressive strength**
Determining and recording the compressive strength of
the existing concrete substrate using a Schmidt Hammer.
Number of measurements: '.........'
Unit: psch

**01.02.0004 Moisture content**
Determining and recording the moisture content of the
existing concrete substrate using a suitable gauge
(e.g. electronic moisture meter).
Number of measurements: '.........'
Unit: psch

**01.02.0005 Core sample**
Determining the layer configuration and each of the
layer thicknesses by taking a core sample.
Number of measurements: '.........'
Unit: psch

**01.02.0006 Analysis of core sample**
Determining the chloride content in the substrate by
testing the
core sample (see Item '.........').
Number of measurements: '.........'
Unit: psch

**01.02.0007 Checking gradient and unevenness**
Checking the existing substrate for sufficient
gradient, formation of puddles and unevenness.
Unit: psch

**01.02.0008 Site journal with continuous measuring**
Provision of suitable measuring devices for the
continuous measuring of air humidity, ground
temperature, air temperature and to determine the dew
point throughout the building project, incl. a site
journal with logging of measured values.
Unit: psch

#### Section 01.03 Substrate pre-treatment

*Note*
(See Triflex AWS system description, Substrate pretreatment table)

**01.03.0001 Basic cleaning**
Preparation of the substrate using a suitable basic
cleaning process.
Procedure: '.........'
Unit: m²

**01.03.0002 Grinding**
Preparation of the substrate by grinding with suitable
abrasive tools, incl. cleaning, acknowledgement of
delivery, off-site transportation and proper disposal
of any rubble.
Unit: m²

**01.03.0003 Grinding the junctions**
Preparation of the substrate of the wall junctions and
details by grinding with suitable abrasive tools incl.
cleaning, acknowledgement of delivery, off-site
transportation and proper disposal of any rubble.
Junction height: '.........' cm
Unit: m

**01.03.0004 Milling**
Removal of any contaminated surfaces on the concrete
with a suitable milling machine approx. 3-5 mm in depth
in order to ensure the adhesive property and soundness
of the substrate, incl. acknowledgement of delivery,
off-site transportation and proper disposal of the
milled material.
Unit: m²

**01.03.0005 Shot-blasting**
Cleaning of entire surface, incl. construction and
settlement joint areas by Blastrac shot-blasting
crosswise, incl. machine-sanding junctions, cleaning of
surfaces, off-site transportation and proper disposal
of any blasting residue.
Unit: m²

**01.03.0006 Sand blasting**
Sand blasting of partial surfaces incl. expansion
joints and construction joints to remove non-bearing
concrete parts (e.g. the vertical surfaces).
Unit: m²

**01.03.0007 Joint milling machine / joint hook**
Removal of any joint sealant as required using joint
milling machine or joint hook.
Unit: m

**01.03.0008 Levelling**
Levelling of joint sealant in still functional
construction joints by filling with comparable material
or Triflex Cryl RS 240, or removal of any oozing or
excess material in order to achieve a flush finish.
Unit: m

**01.03.0009 Preparing metal substrates**
Thoroughly abrade the metal substrates with Triflex
Cleaner and additionally roughen the surface.
Consumption: min. 0.20 l/m²
Unit: m²

#### Section 01.04 Triflex Primer

**01.04.0001 Priming of wall junctions**
On concrete and masonry substrates.
Priming with Triflex Cryl Primer 287.
Consumption: at least 0.35 kg/m²
Application according to the material manufacturer'?s
technical guidelines. Adhesion to the substrate must be
checked on a case-by-case basis.
Junction height: '.........' cm
Unit: m

**01.04.0002 Priming of composite thermal insulation systems**
For composite thermal insulation systems in the area of
the facade.
Priming with Triflex Pox Primer 116+ incl. dressing
with quartz sand, size 0.3-0.8 mm. Removal of any
surplus after curing.
Consumption of Triflex Pox Primer 116+: at least 0.30
kg/m²
Consumption of quartz sand 0.3-0.8 mm: at least 0.70
kg/m²
Application according to the material manufacturer'?s
technical guidelines. Adhesion to the substrate must be
checked on a case-by-case basis.
Junction height '.........' cm
Unit: m

**01.04.0003 Priming of resin-modified substrate**
For resin-modified substrates.
Priming with Triflex Pox Primer 116+ incl. dressing
with quartz sand, size 0.3-0.8 mm. Removal of any
surplus after curing.
Consumption of Triflex Pox Primer 116+: at least 0.30
kg/m²
Consumption of quartz sand 0.3-0.8 mm: at least 0.70
kg/m²
Application according to the material manufacturer'?s
technical guidelines. Adhesion to the substrate must be
checked on a case-by-case basis.
Unit: m²

**01.04.0004 Priming of mastic asphalt / APP bitumen sheeting**
For substrates with mastic asphalt or for APP bitumen
sheeting in the surface.
Priming with Triflex Cryl Primer 222.
Consumption: at least 0.40 kg/m²
Application according to the material manufacturer'?s
technical guidelines. Adhesion to the substrate must be
checked on a case-by-case basis.
Unit: m²

**01.04.0005 Priming of mineral substrate**
For mineral substrates in the surface.
Priming with Triflex Cryl Primer 287.
Consumption: at least 0.35 kg/m²
Application according to the material manufacturer'?s
technical guidelines. Adhesion to the substrate must be
checked on a case-by-case basis.
Unit: m²

**01.04.0006 Pore sealing primer**
For substrates with pinholes.
Priming with Triflex Cryl Primer 280.
Consumption without pinholes: min. 0.40 kg/m²,
1 working step
Consumption with pinholes: min. 0.80 kg/m²,
2 working steps, 0.40 kg/m² each. Second working step
after non-stick surface
Application according to the material manufacturer'?s
technical guidelines. Adhesion to the substrate must be
checked on a case-by-case basis.
Unit: m²

**01.04.0007 Priming of glass**
Priming of the surface with Triflex Glass Primer, incl.
pre-cleaning of the surface with Triflex Glass Cleaner.
Consumption of Triflex Glass Cleaner: approx. 0.05 l/m²
Consumption of Triflex Glass Primer: approx. 0.05 l/m²
Application according to the material manufacturer'?s
technical guidelines. Adhesion to the substrate must be
checked on a case-by-case basis.
Unit: m²

**01.04.0008 Priming of metal**
e.g. stainless steel, steel and zinc.
Priming with Triflex Metal Primer, incl. pre-cleaning
of the surface with Triflex Cleaner.
Consumption of Triflex Cleaner: at least 0.20 l/m²
Consumption of Triflex Metal Primer: approx. 0.08-0.10
l/m²
Application according to the material manufacturer'?s
technical guidelines. Adhesion to the substrate must be
checked on a case-by-case basis.
Unit: m²

#### Section 01.05 Triflex repairs

**01.05.0001 Repair mortar, mineral substrate (Rt >10 mm)**
Repairing defective spots on the existing mineral
substrate with Triflex Cryl RS 240 repair mortar in the
area of roughness depths Rt >10 mm.
Triflex Cryl RS 240, colour 7023, consumption: at least
2.20 kg/m² per mm layer thickness
Application according to the material manufacturer'?s
technical guidelines.
Average layer thickness: '.........'
Unit: m²

**01.05.0002 Repair mortar, bituminous substrate (Rt >10 mm)**
Repairing defective spots on the existing bituminous
substrate with Triflex Cryl RS 242 repair mortar in the
area of roughness depths Rt >10 mm.
Triflex Cryl RS 242, colour 7022, consumption: at least
2.20 kg/m² per mm layer thickness.
Application according to the material manufacturer'?s
technical guidelines.
Average layer thickness: '.........'
Unit: m²

**01.05.0003 Levelling coat, mineral substrate or asphalt (Rt >1 to 10 mm)**
Repairing defective spots on the existing mineral
substrate or asphalt with levelling coat with Triflex
DeckFloor basis in the area of roughness depths Rt >1
to 10 mm.
Triflex DeckFloor levelling coat made from 33 kg
Triflex DeckFloor with the addition of up to 20 kg
quartz sand (0.7-1.2 mm), grey finish, consumption of
at least 2.00 kg/m² per mm layer thickness.
Triflex Powder Thixo, addition depending on temperature
and the desired degree of thixotropy, approx. 2 %.
Application according to the material manufacturer'?s
technical guidelines.
Average layer thickness: '.........'
Unit: m²

**01.05.0004 Scratch coat, mineral substrate or asphalt (Rt >0,5 to 1,0 mm)**
Repairing defective spots on the existing mineral
substrate or asphalt with scratch coat with Triflex
DeckFloor basis in the area of roughness depths Rt >0.5
to 1.0 mm.
Triflex DeckFloor scratch coat made from 33 kg Triflex
DeckFloor with the addition of up to 10 kg quartz sand
(0.2-0.6 mm), grey finish, consumption of at least 2.00
kg/m² per mm layer thickness.
Application according to the material manufacturer'?s
technical guidelines.
Average layer thickness: '.........'
Unit: m²

**01.05.0005 Grouting**
For shrinkage cracks, small areas of damage and uneven
areas.
Grouting and filling in with Triflex Cryl Paste.
Consumption: approx. 1.40 kg/m² per mm layer thickness
Application according to the material manufacturer'?s
technical guidelines.
Unit: m²

#### Section 01.06 Triflex detail waterproofing

*Note*
Creation of detail waterproofing with Triflex ProDetail
incl. Triflex Special Fleece.
The Triflex ProDetail waterproofing system has been
awarded ETA approval (ETAG No. 06/0269) with CE mark in
the highest usage categories W3, M and S, P1 to P4, S1
to S4, TL4, TH4, BROOF(t1), BROOF(t2), BROOF(t3),
BROOF(t4).
Test reports certify the root resistance according to
FLL standards and resistance to hailstorm according to
DIN EN 13583 for hard and flexible substrates.
A general building supervisory authority test
certificate (abP) as per VV TB, Part C, No. C 3.28 is
also available.

**01.06.0001 Wall junction**
Waterproofing of the wall junction with Triflex
ProDetail incl. Triflex Special Fleece.
Triflex ProDetail, colour 7030, consumption at least
3.00 kg/m².
Application according to the material manufacturer'?s
technical guidelines.
(See Triflex system drawing AWS-5202 and AWS-5208)
Junction height: '.........' cm
Unit: m

**01.06.0002 Gully**
Waterproofing of gully with Triflex ProDetail incl.
Triflex Special Fleece.
Triflex ProDetail, colour 7030, consumption at least
3.00 kg/m².
Application according to the material manufacturer'?s
technical guidelines.
(See Triflex system drawing AWS-5204)
Unit: pc

**01.06.0003 Drainage channel**
Waterproofing of the drainage channel with Triflex
ProDetail incl. Triflex Special Fleece.
Triflex ProDetail, colour 7030, consumption at least
3.00 kg/m²
Application according to the material manufacturer'?s
technical guidelines.
(See Triflex system drawing AWS-5204)
Unit: m

**01.06.0004 Column joint**
Waterproofing of the prop connectors with Triflex
ProDetail, including Triflex Special Fleece.
Triflex ProDetail, colour 7030, consumption at least
3.00 kg/m²
Application according to the material manufacturer'?s
technical guidelines.
(See Triflex system drawing AWS-5203 and AWS-5209)
Junction height: '.........' cm
Unit: pc

**01.06.0005 Penetration**
Waterproofing of penetrations with Triflex ProDetail
incl. Triflex Special Fleece.
Triflex ProDetail, colour 7030, consumption at least
3.00 kg/m².
Application according to the material manufacturer'?s
technical guidelines.
(Corresponds to Triflex system drawing AWS-5203)
Junction height: '.........' cm
Unit: pc

**01.06.0006 Door sill**
Waterproofing of the junction at the door sill with
Triflex ProDetail incl. Triflex Special Fleece.
Triflex ProDetail, colour 7030, consumption at least
3.00 kg/m².
Application according to the material manufacturer'?s
technical guidelines.
Unit: m

**01.06.0007 Increase of the intermediate adhesion**
For a better adhesion between the Triflex waterproofing
and the subsequent mastic asphalt.
Preparation of an additional wearing layer with Triflex
ProDetail, incl. dressing with a surplus of quartz
sand, size 0.7-1.2 mm.
Removing any surplus after curing.
Triflex ProDetail, colour 7030, consumption at least
1.50 kg/m².
Quartz sand 0.7-1.2 mm, consumption at least 7.00 kg/m²
with a surplus.
Application according to the material manufacturer'?s
technical guidelines.
Unit: m²

#### Section 01.07 Triflex joint waterproofing

*Note*
Creation of joint waterproofing with Triflex ProDetail
incl. Triflex Special Fleece.
The Triflex ProDetail waterproofing system has been
awarded ETA approval (ETAG No. 06/0269) with CE mark in
the highest usage categories W3, M and S, P1 to P4, S1
to S4, TL4, TH4, BROOF(t1), BROOF(t2), BROOF(t3),
BROOF(t4).
Test reports certify the root resistance according to
FLL standards and resistance to hailstorm according to
DIN EN 13583 for hard and flexible substrates.
A general building supervisory authority test
certificate (abP) as per VV TB, Part C, No. C 3.28 is
also available.

**01.07.0001 Construction joint**
Waterproofing of the construction joint with Triflex
ProDetail incl. Triflex Special Fleece.
If required, level out the joint using Triflex Cryl RS
240 (mineral substrates) or Triflex Cryl RS 242
(bituminous substrates).
Width '.........' cm, consumption of Triflex Cryl RS
240 / Triflex
Cryl RS 242: approx. 2.20 kg/m² per mm layer thickness.
Triflex ProDetail, colour 7030, consumption at least
3.00 kg/m².
Application according to the material manufacturer'?s
technical guidelines.
(See Triflex system drawing AWS-5205).
Unit: m

**01.07.0002 Settlement joint surface**
Waterproofing of the settlement joint with Triflex
ProDetail incl. Triflex Special Fleece.
Apply a width of approx. 4 cm of Triflex Cryl Paste to
both sides of the joint to bond the Triflex Support
Strip, consumption: 1.40 kg/m² per mm coat thickness.
Triflex ProDetail, colour 7030, consumption at least
2.10 kg/m incl. fitting of 2 layers of Triflex Special
Fleece, fleece width 35 cm and a PE round sealing band
(closed-cell).
Triflex FlexFiller, colour 7043, consumption at least
1.40 kg/m² per mm layer thickness
Application according to the material manufacturer'?s
technical guidelines.
(See Triflex system drawing AWS-5206)

Note:
The settlement joints are all maintenance joints. It
may be necessary to renew the joint sealant after
structural movement.
Unit: m

**01.07.0003 Settlement joint - wall junction**
Waterproofing of the settlement joint with Triflex
ProDetail incl. Triflex Special Fleece.
Apply a width of approx. 4 cm of Triflex Cryl Paste to
both sides of the joint to bond the Triflex Support
Strip, consumption: 1.40 kg/m² per mm coat thickness.
Triflex ProDetail, colour 7030, consumption at least
2.10 kg/m incl. fitting of 2 layers of Triflex Special
Fleece, fleece width 35 cm and a PE round sealing band
(closed-cell).
Triflex FlexFiller, colour 7043, consumption at least
1.40 kg/m2 per mm layer thickness
Application according to the material manufacturer'?s
technical guidelines.
(See Triflex system drawing AWS-5207)
Junction height: '.........' cm

Note:
The settlement joints are all maintenance joints. It
may be necessary to renew the joint sealant after
structural movement.
Unit: m

#### Section 01.08 Triflex surface waterproofing

*Note*
Creation of surface waterproofing with Triflex ProPark
incl. Triflex Special Fleece.
A general building supervisory authority test
certificate (AbP) for Triflex ProPark as per VV TB,
Part C, No. C 3.12 is available.

**01.08.0001 Surface waterproofing**
Waterproofing the surface with Triflex ProPark incl.
Triflex Special Fleece.
Triflex ProPark, colour 7030, consumption at least 3.00
kg/m².
Application according to the material manufacturer'?s
technical guidelines.
(See Triflex system drawing AWS-5201)

System and product characteristics:
· Full-surface fleece-reinforced waterproofing system
based entirely on PMMA resin (polymethyl methacrylate)
· Flexible in low temperatures
· Hydrolysis-resistant
· Full-surface adhesion and resistant to infiltration
from below
· Resistant to roots and rhizomes as per FLL
· Resistant to sparks and radiant heat (DIN 4102)
· Vapour-permeable and resistant to de-icing salt
· Alkali-resistant
· Butyl-free
· Solvent-free
· The waterproofing systems within the system design
with Triflex ProDetail (junctions, details, joints) are
covered by European Technical Approvals (ETAs) issued
by the German approval body for non-regulated
construction products and types of construction, the
Deutsches Institut für Bautechnik (DIBt), and meet the
requirements of the EU'?s Construction Products
Directive (CE mark) in accordance with ETAG No. 005 in
the highest usage category.
· Test report on the resistance to thermal stress from
mastic asphalt applied hot at up to +250 °C
Unit: m²

#### Section 01.09 Triflex protective layer

**01.09.0001 Protective layer**
In order to protect the waterproofing and absorb
shearing forces.
Preparation of an additional wearing layer with Triflex
ProPark, incl. dressing with a surplus of quartz sand,
size 0.7-1.2 mm.
Removing any surplus after curing.
Triflex ProPark, colour 7030, consumption at least 1.50
kg/m².
Quartz sand 0.7-1.2 mm, consumption at least 7.00 kg/m²
with a surplus.
Application according to the material manufacturer'?s
technical guidelines.
Unit: m²

#### Section 01.10 Top layer

**01.10.0001 Mastic asphalt**
Creation of the mastic asphalt top layer of quality
class MA 11 S.
Installed thickness = 3.5 cm including impressed
sanding material.
Unit: m²

#### Section 01.11 Triflex Finish

**01.11.0001 Finishing of wall junction**
inishing of wall junctions with Triflex Cryl Finish
209.
Consumption: at least 0.50 kg/m².
Application according to the material manufacturer'?s
technical guidelines.
Junction height: '.........' cm
Colour: '.........' at the discretion of the client.
Unit: m

**01.11.0002 Finishing of railing posts**
Finishing in the area of rising railing posts with
Triflex Cryl Finish 209.
Consumption: at least 0.50 kg/m².
Application according to the material manufacturer'?s
technical guidelines.
Junction height: '.........' cm
Colour: '.........' at the discretion of the client.
Unit: pc

**01.11.0003 Finishing of penetration**
Finishing in the area of rising penetrations with
Triflex Cryl Finish 209.
Consumption: at least 0.50 kg/m².
Application according to the material manufacturer'?s
technical guidelines.
Junction height: '.........' cm
Colour: '.........' at the discretion of the client.
Unit: pc

#### Section 01.12 Hourly rates

**01.12.0001 Foreman**
Hourly rate of a foreman.
Unit: h

**01.12.0002 Skilled trade worker**
Hourly rate of a skilled trade worker.
Unit: h

**01.12.0003 Assistant**
Hourly rate of an assistant.
Unit: h

#### Section 01.13 Materials

**01.13.0001 Materials**
Material consumption upon proof.
Unit: kg

#### Section 01.14 Disposal

**01.14.0001 Disposal**
Disposal of all waste and hazardous waste materials in
accordance with the current applicable laws and
implementing regulations.
Unit: psch
